# Estufa a pellets

- Propietat de l'arxiu: CYPE INGENIEROS, S.A.
- Format: FIEBDC-3/2002
- Divisa: EUR
- Costos indirectes: 3.00 %
- IVA: 21.00 %

## I Instal·lacions

### IC Calefacció, refrigeració, climatització i A.C.S.

#### ICH Xemeneies, llars, cuines, cassets insertables i estufes

**ICH030** U Estufa a pellets.
Estufa a pèl·lets estanca, model Mónaco "ECOFOREST", eficiència energètica classe A+ potència tèrmica nominal 7,5 kW, rendiment 91%, capacitat de la tremuja 11 kg, consum de combustible 631 - 1577 g/h, autonomia 17 - 7 h, dimensions 702x200x1090 mm, pes 97 kg, diàmetre de sortida de gasos 80 mm, alimentació amb pèl·lets, closca d'ametlla i os d'oliva, amb llar de ferro colat, cistella perforada de combustió d'acer inoxidable, possibilitat de sortida de gasos superior, posterior o en el lateral dret, front decoratiu de vidre trempat color negre, porta de la llar amb efecte mirall, sistema d'intercanvi de calor sense neteja, sistema de neteja del cristall (Vacuum Cleaning System), sistemes de seguretat, regulació automàtica de l'aire de combustió, de l'aportació de combustible i de l'aire de convecció, comunicació via Wi-Fi per a control remot des d'un smartphone, tablet o PC amb navegador d'internet i sistema electrònic propi de regulació i control. Inclús accessoris de connexió al conducte d'evacuació dels productes de la combustió, sense incloure aquest conducte. Totalment muntat i amb connexions establertes.
Inclou: Replantejament de l'estufa. Presentació dels elements. Muntatge de l'estufa i els seus accessoris. Connexió al conducte d'evacuació.
Criteri d'amidament de projecte: Nombre d'unitats previstes, segons documentació gràfica de Projecte.
Criteri de mesura d'obra: Es mesurarà el nombre d'unitats realment executades segons especificacions de Projecte.

| Codi | Ut | Descripció | Rendiment | Preu | Import |
|---|---|---|---|---|---|
| mt38eco005a | U | Estufa a pèl·lets estanca, model Mónaco "ECOFOREST", eficiència energètica classe A+ potència tèrmica nominal 7,5 kW, rendiment 91%, capacitat de la tremuja 11 kg, consum de combustible 631 - 1577 g/h, autonomia 17 - 7 h, dimensions 702x200x1090 mm, pes 97 kg, diàmetre de sortida de gasos 80 mm, alimentació amb pèl·lets, closca d'ametlla i os d'oliva, amb llar de ferro colat, cistella perforada de combustió d'acer inoxidable, possibilitat de sortida de gasos superior, posterior o en el lateral dret, front decoratiu de vidre trempat color negre, porta de la llar amb efecte mirall, sistema d'intercanvi de calor sense neteja, sistema de neteja del cristall (Vacuum Cleaning System), sistemes de seguretat, regulació automàtica de l'aire de combustió, de l'aportació de combustible i de l'aire de convecció, comunicació via Wi-Fi per a control remot des d'un smartphone, tablet o PC amb navegador d'internet i sistema electrònic propi de regulació i control, segons UNE-EN 13240. (material) | 1.000 | 2295.00 | 2295.00 |
| mt38arc600a | U | Posada en marxa i formació en el maneig d'estufa a pellets. (material) | 1.000 | 60.00 | 60.00 |
| mo004 | h | Oficial 1ª calefactor. (mà d'obra) | 1.287 | 29.34 | 37.76 |
| mo103 | h | Ajudant calefactor. (mà d'obra) | 1.287 | 25.25 | 32.50 |
| % | % | Costos directes complementaris | 2 % | 2425.26 | 48.51 |
|  |  | Costos directes |  |  | 2473.77 |
